# EWL Containeranlage
Angebotsaufforderung (GAEB DA XML 3.3, DA83)
Projekt: 2522
Währung: EUR
Erstellt mit: GXML Toolbox V3.3 R20220330, ORCA AVA 26.0.7 26.00.07, 05.05.2026

## Allgemeine Vorbemerkungen
Allgemeine Vorbemerkungen

Das Gebäude wird im Erdgeschoss als Umkleide- und Waschbereich benutzt, im Obergeschoss als Büro- und Aufenthaltsbereich.
Die Versorgungsleitungen (Elektro und Wasser) werden bauseits bis zu einem abgestimmten Übergabepunkt verlegt.

1. Der Aufstellbereich
Der Aufstellbereich befindet sich auf dem betriebseigenen Firmengelände.
Die Containeranlage wird auf einer vorbereiteten, geschotterten und gepflasterten Fläche aufgestellt.
Schutz- und Ausgleichsmaßnahmen auf der Fläche sind bei Bedarf mit einzukalkulieren.

2. Lagerung
Es sind nur eingeschränkte Lagerungsmöglichkeiten vorhanden.

3. Art und Umfang der Leistung
Gegenstand dieser Ausschreibung sind alle notwendigen Vorleistungen und die Lieferung und Aufstellung einer Containeranlage für die Unterbringung von Arbeitskräften und der Kauf der Containeranlage.

4. Statik
Eine geprüfte Typenstatik für die Containeranlage ist vor Ausführungsbeginn beim AG vorzulegen.

5. Vertragsgrundlagen
Als Vertragsgrundlage für die Lieferung und schlüsselfertige Errichtung eines temporären Gebäudes in Modulbauweise einschließlich der Fundamentarbeiten gelten die nachfolgenden in der Leistungsbeschreibung beschriebenen Allgemeinen, Zusätzlichen Technischen und Besonderen Vertragsbedingungen sowie Hinweise und Angaben, die miteinzukalkulieren sind.
In die Kosten sind grundsätzlich alle Aufwendungen und Kosten einzurechnen, die sich aus der Einhaltung der Unfallverhütungsvorschriften ergeben.
Der Bieter hat die Vollständigkeit der Unterlagen zu überprüfen.
Alle Einzelheiten, die nach Meinung des Bieters nicht genügend klar und eindeutig aus den Ausschreibungsunterlagen hervorgehen, für die Kalkulation der Preise aber wichtig sind, müssen vor Abgabe des Angebotes durch Rückfragen beim Auftraggeber geklärt werden.
Alle im Laufe des Auftrages auftretenden Änderungen durch den Auftragnehmer sind schriftlich festzuhalten und dem Auftraggeber unverzüglich mitzuteilen.
Alle Änderungen in dieser Leistungsbeschreibung bedürfen vor der Ausführung der schriftlichen Bestätigung durch den Auftraggeber.
Eine Baustelleneinrichtung wird vom AG nicht zur Verfügung gestellt.
Das Einrichten und Räumen der Baustelle sowie das Vorhalten der Baustelleneinrichtung einschließlich der Geräte sind zu den vertraglichen Leistungen gehörende und einzukalkulierende Nebenleistung sofern die Leistungen nicht als separate LV - Positionen ausgeschrieben sind.
Alle Kosten für erforderliche gewerkespezifizische Baustelleneinrichtung und Geräte sind in die Positionen einzurechnen.

6. Nachweise

Folgende RAL - Gütezeichnen und sonstige Qualitätsmerkmale und
DIN - Normen sind vom Unternehmen zu erfüllen und mit dem Angebot nachzuweisen:
DIN ISO 9001:2015
Tragwerksherstellung bis EXC 2 DIN EN 1 090-1 und DIN EN 1090-2
Qualifikation zum Schweissen von Stahlbauten (S235; S250;S275 und S355) nach EN 1090-1:2009+A1:2011 bis Klasse EXC2.

## Angaben zur Ausführung
Angaben zur Ausführung

Mit der vorgelegten Leistungsbeschreibung werden alle die dem Bauherren zum Zeitpunkt der Ausschreibung bekannten Angaben zur Baustelle dokumentiert.
Sofern weiterführende Angaben für die sorgfältige Erstellung der Kalkulation des Angebotes erforderlich werden bzw. wenn die Vergabeunterlagen nach Auffassung des Bieters Unklarheiten enthalten, hat der Bieter unverzüglich vor Angebotsabgabe hierauf mittels Bieterfrage über die Vergabeplattform hinzuzweisen und um Aufklärung zu bitten.

0.1 Angaben zur Baustelle

0.1.1 Lage der Baustelle, Umgebungsbedingungen, Zufahrtsmöglichkeiten und Beschaffenheit der Zufahrt sowie etwaige Einschränkungen bei ihrer Benutzung.

Die Baustellenanschrift lautet:
Wertstoffhof Landau
Am Hölzel 28
76826 Landau

Die Arbeiten finden auf dem EWL-Gelände, auf einer bauseits geschotterten und gepflasterten Fläche statt.

Die Aufstellfläche der Containeranlage ist über die bestehende nordwestliche Zufahrt zu erreichen.
Diese Zufahrt dient jedoch während der Aufstellzeit zeitgleich als Zufahrtsstraße für den laufenden Betrieb, die Zufahrt zu Mitarbeiterparkplätzen, als Feuerwehrzufahrt, sowie als Eingangsbereich für das EWL-Gelände.
Die Zufahrt ist jederzeit freizuhalten.

0.1.2 Art und Lage der baulichen Anlagen, z. B. auch Anzahl und Höhe der Geschosse.

Die Aufstellfläche befindet sich in der Nähe von einem Bestandsgebäude, auf dem Werksgelände des EWL statt.

0.1.3 Verkehrsverhältnisse auf der Baustelle, insbesondere
Verkehrsbeschränkungen.

Auf dem Verkehrsgelände gilt die StVO.
Siehe hierzu auch den Punkt 0.1.1 Zufahrtsmöglichkeit.

0.1.4 Für den Verkehr freizuhaltende Flächen.

Parken auf der Zufahrtsstraße sowie der Feuerwehrumfahrt ist untersagt. Parkmöglichkeiten an der Baustelle werden in Abstimmung mit dem Vertreter AN und dem Vertreter AG festgelegt.

0.1.5 Art, Lage, Maße und Nutzbarkeit von Transporteinrichtungen und Transportwegen, z. B. Montageöffnungen.

Materialanlieferung, Transport und Lagerung ist im Vorfeld mit dem Vertreter AN und dem Vertreter AG abzustimmen.

0.1.6 Lage, Art, Anschlusswert und Bedingungen für das Überlassen von Anschlüssen für Wasser, Energie und Abwasser.
Dem AN wird gestattet vor Ort die Sanitäreinrichtung im Wiegehäuschen, gegenüber der Aufstellfläche, zu benutzen.
Lagerflächen für Material werden in Abstimmung mit dem Vertreter AN und Vertreter AG festgelegt.

0.2 Angaben zur Ausführung

0.2.1 Besondere Anforderungen an die Baustelleneinrichtung und Entsorgungseinrichtungen, z. B. Behälter für die getrennte Erfassung.

Aufstellen von Behältern kann nur in Abstimmung mit dem Vertreter AN und dem Vertreter AG auf den zugewiesenen Flächen erfolgen.

0.2.2 Besonderheiten der Regelung und Sicherung des Verkehrs, gegebenenfalls auch, wie weit der Auftraggeber die Durchführung der erforderlichen Maßnahmen übernimmt.

Die Lagerung von Material kann ausschließlich innerhalb den zugewiesenen Flächen erfolgen.
Abstimmung und Zuweisung der Flächen erfolgt durch den Vertreter AN und dem Vertreter AG.

0.2.3 Art und Umfang der vom Auftraggeber verlangten Eignungs- und Gütenachweise.

Alle klassifizierten Materialien und Bauteile, insbesondere für den Brandschutz sind anhand der gültigen Zulassung nachzuweisen. Die Nachweise über die zu verwendeten
Systeme / Bauteile sind vor Arbeitsbeginn vorzulegen.

0.2.4 Abrechnung nach bestimmten Zeichnungen oder Tabellen.

Alle beschriebenen Leistungen in den einzelnen Positionen müssen über Aufmaße und /oder anhand von Plänen bzw. Skizzen eindeutig, erschöpfend und für dritte nachvollziehbar, aufgestellt und nachgewiesen werden.

0.3 Abrechnungseinheiten

Im Leistungsverzeichnis sind die Abrechnungseinheiten für die
Teilleistungen (Positionen) gemäß Abschnitt 0.5 der jeweiligen ATV anzugeben.

## Hinweise zur Kalkulation / Ausführung:
Gegenstand dieser Ausschreibung ist die Lieferung und Aufstellung sowie der Kauf einer zweigeschossigen Containeranlage.

Folgende Anlagen liegen dem LV
als Kalkulationshilfe bei:

- Ausschreibungspläne

Der persönliche Arbeitsschutz für die Mitarbeiter ist
in die enstprechenden Leistungspositionen
einzukalkulieren und wird wenn im LV nicht gesondert
aufgeführt nicht gesondert vergütet.

Alle zur Zeit gültigen behördlichen und sonstigen
Vorschriften sind beinhaltet, ebenso eine sach- und
fachgerechte Ausführung.

Sämtliche Materialien, Geräte und Maschinen dürfen nur
mit den gültigen Zulassungen und Prüfzeugnissen
verwendet werden. Sämtliche Zulassungen und
Prüfzeugnisse sind in éinem Baustellenordner
vor Ort vorzuhalten.

## 000G Containeranlage

### Titel 001 Kauf einer Zweistöckigen Containeranlage

*Hinweis: Funktionale Baubeschreibung "Zweistöckige Containeranlage"*
FUNKTIONALE BAUBESCHREIBUNG

Planungsphase
Werkplanung: der AN erstellt die Konstruktions- und Fertigungspläne mit Fertigmaßen, Montagepläne mit Rohbaumaßen, Übersichtspläne, Detailplanung der Außenbauteile (Außentreppe, Vordach), Konstruktionsschnitte, Flächenberechnungen etc. für Modulbau und die dafür notwendigen Fundamente (Betonplatten zum Höhenausgleich), einschl. der Abstimmung mit dem AG und dem Prüfstatiker.
Die Werkplanung beinhaltet auch die Technischen Gewerke wie Elektro, Heizung und Sanitär.
Zur Sicherung der Qualität beim Schallschutz, Brandschutz sind enstprechende Nachweise im Zuge der Werkplanung zu erbringen.

Die o. g. Punkte müssen vor dem Fertigungstermin durch den AG schriftlich freigegeben sein. Erst nach schriftlicher Freigabe der Ausführungsplanung durch den AG darf mit der Fertigung der Module begonnen weden. Für die Freigabe durch den AG sind 10 Werktage einzuplanen.
Es sind min. 3 Planungsbesprechungen und 2 Ortstermine mit dem AG zur Überprüfung und Abstimmung der standortspezifischen Belange zu berücksichtigen.

Standsicherheitsnachweis:
Aufstellen einer prüffähigen, statischen Berechnung zum Vorlegen beim Prüfstatiker, Positions- und Bewehrungspläne für das Modugebäude einschl. der Fundamente. Die Verkehrslast ist gem. Erfordernis, ausgehend von der Gebäudenutzung, zu berücksichtigen.
Der Standsicherheitsnachweis inkl. der Gründung ist dem AG in Papierform in min. 3-facher Ausfertigung zu übergeben, sowie zusätzlich in digitaler Form als PDF-Dateien.

Brandschutznachweis:
Ist für relevante Bereiche in F30 zu führen.

Allgemeine Baubeschreibung
Das Angebot sowie die Planung und nachfolgende Ausführung der einzelnen Gewerke sind unter Berücksichtigung  der anerkannten Regeln der Technik, der jeweils aktuell geltenden DIN-Normen, VDI-Richtlinien, Technischen Richtlinien und Regelwerke, Rechtsverordnungen, GUV-Richtlinie, Arbeitsstättenrichtlinien und sonstigen Verordnungen durchzuführen und bereits bei der Kalkulation zu berücksichtigen.

Die nachstehende Ausführungsbeschreibung und die beiliegende Planunterlagen dienen als Kalkulationsgrundlage.

Gegenstand dieser Leistungsbeschreibung ist die Erstellung eines schlüssel- und betriebsfertigen temporären Gebäudes in Modulbauweise mit allen dafür erforderlichen technischen und konstruktiven  beschriebenen Bestandteilen, Anlagen und Leistungen.

Alle erforderlichen Berechnungen der Rohrquerschnitte, Leistungsquerschnitte, Anlagendimensionen sowie die dafür erforderlichen Ausführungszeichnungen sind im Zug der Ausführungs- sowie Werkplanung zur Freigabe dem AG vorzulegen und abzustimmen.

Alle technischen Anlagen sind eigenverantwortlich im Rahmen der Ausführungsplanung endgültig durch den AN festzulegen und mit dem AG abzustimmen.

Im Erdgeschos der Anlage wird der Umkleide- und Duschbereich verortet, im Obergeschoss sind die Büroarbeitsplätze, der Pausenraum und die Küche.
Die Anlage soll eine vorgesetezte "offene" Flur-Konstruktion als Laubengang bekommen, worüber die Umkleidebereiche im EG und das zentrale Treppenhaus, sowie aus dem OG, eine zusätzliche außenliegene Stahlfuchttreppe, zu erreichen ist.

Die Anlage soll aus Modul-Containern bestehen, welche "werksfrisch" für den beschrieben Zweck hergestellt werden.
Es sind keine generalüberholten Containermodule anzubieten.

MODULGLIEDERUNG

Erdgeschoss:

Lichte Raumhöhe in allen Modulen: ca. 2,50 m
(darf nicht unterschritten werden)

- Laubengang:
5 x Einzelcontainer ohne Wechselwandsysteme
("offene Ausführung"),
inkl. Geländer und Zugangstreppe aus Stahl

- Umkleide und Sanitärbereich DAMEN:
1 x Einzelcontainer mit Wechselwandsystem und innenliegender Trennwand für Einteilung in 2 Räume,
1 x Einzelcontainer mit Wechselwandsystem und innenliegender Trennwand für Einteilung in 2 Räume inkl. Sanitärbereich (1x WC, 1x DU, 1x HWB, 1 x ca. 150 L Boiler)

- Umkleide und Sanitärbereich HERREN:
3 x Einzelcontainer mit Wechselwandsystem,
1 x Sanitärcontainer mit Wechselwandsystem und Vorraum
(2x Urinal, 3 WC, 2 HWB),
1 x Duschcontainer mit Wechselwandsystem und Vorraum
(2x HWB, 3 DU, 1x ca. 500 L Boiler)

- Sanitär und Schmutzwäsche:
1 x Einzelcontainer mit Wechselwandsystem und innenliegender Trennwände für Einteilung in 2 Räume inkl. Sanitärbereich (2x WC, 2x HWB mit Untertisch Durchlauferhitzer (Spüleinrichtung an Armatur) mit ca. 3,5 kw oder Anschluss an Boiler),
1 x Zugangstreppe inkl. Podest und Geländer aus Stahl,
1 x Vordach

- Treppenhaus:
1x Einzelcontainer mit Wechselwandsystem und passender Stahltreppenkonstruktion

Obergeschoss

Lichte Raumhöhe in allen Modulen: ca. 2,75 m
(darf nicht unterschritten werden)

- Laubengang:
5 x Einzelcontainer ohne Wechselwandsysteme
inkl. Geländer aus Stahl inkl. Podest als Verbindung zur außenliegenden Stahlfluchttreppe (2. Rettungsweg)

- Büro- und Pausenbereich
3 x Einzelcontainer mit Wechselwandsystem,
4 x Einzelcontainer mit Wechselwandsystem und Vorraum,
1 x Einzelcontainer mit Wechselwandsystem für Einteilung in Küche und Abstellraum

- Treppenhaus:
1x Einzelcontainer mit Wechselwandsystem
(Bodenausführung passend zur innenliegenden Treppenkonstruktion)

sind für einen Kauf entsprechend zu kalkulieren.

Die Bauausführung sowie die Raumaufteilung und Anordnung der Fenster, Türen, Installationen und Zusatzausstattungen (Raumluftreinger, Vordächer, Klima-Split-Geräte etc.) sind nach beilegter Skizze und der Funktionsbeschreibungen zu beachten und anzubieten.

Hinweis:
Die in der Zeichnung dargestellten Abmessungen von Breiten und Längen des Gebäudes können, falls systembedingt zwingend erforderlich ist, geringfügig verändert werden (+/- 10cm).
Dabei sind folgende Grundanforderungen zwingend zu erfüllen, einzuhalten (gilt für die gesamte Decke in allen Gebäudebereichen und Räumen), Fluchtwege und Treppenbreiten durfen nicht beeinträchtigt werden. Die notwendigen Breiten sind hier einzuhalten.
Bei einer Abweichung von den geplanten Größen ist ein Nachweis als Bestätigung für Einhaltung der
o. g. Raumhöhen und der Flächengrößen bereits bei der Angebotsabgabe mit einzureichen.

00 Technische Baubeschreibung

Unter Fachaufsicht verschweißte Stahlbaukonstruktion aus Hohl- und Walzprofilen mit 8 Stück Containerecken zur Kranung.
Der Hersteller besitzt die Qualifikation zum Schweissen von Stahlbauten (S235; S250; S275 und S355) nach EN 1090-1:2009+A1:2001 bis Klasse EXC2 und liegt diese auf Verlangen vor.
Die Container-Grundkonstruktion wird als freitragende Stahlkonstruktion ausgeführt. Die Dachlängsträger tragen statisch alle Lasten auf die Ecksäulen ab, dadurch sind alle Wände statisch nichttragend und können beliebig entfernt werden. Die einzelenen Container können zu größeren Einheiten gekoppelt und maximal dreifach gestapelt werden.

Fundamente (für Modulgebäude und die Treppenanlagen):
Fundamentausführung nach Wahl des Bieters bzw. durch die vom AN zu erstellende Statik. Betrifft auch die notwendigen Fundamente für die Stahltreppenanlagen einschl. der  Fundamenterder.

Hinweis: Fundament unter der Außenwänden müssen umlaufend einen durchgehenden Unterkriechschutz gewährleisten, um ein Eindringen von Schädlingen zu unterbinden.

01 Bau / Objekt - Allgemeines

Brandschutz
F30, Rauchmelder nach DIN 14676, Rettungszeichen- und Notbeleuchtung gemäß ASR 2.2;
Montage der Schaumlöscher Brandklasse A werden örtlich mit dem AG festgelegt.

Schallschutz
Anpassung an Gebäudenutzung, Ausführung nach DIN 4109;
Akustisch wirksamen Decke in allen Modulen.

Wärmeschutz
Mindeswerte sind nach aktuellem GEG-Gesetz einzuhalten.

Statik
EG: Deckenhöhe im Innenraum ca. 2,50 m
OG: Deckenhöhe im Innenraum ca. 2,75 m

Schneelast: ca. 1,25 kN/m² (Standard) / ca. 3,60 kN/m² (Sekundärdach)

Entwässerung
In den Modulecksäulen sind integrierte Regefallrohre installiert.
Bei der Ausführung mit dem Sekundärdach, ist das anfallende Regenwasser zu sammeln und über Regenrinnen abzuleiten.

01.01 Bodenaufbau
Die Bodengruppe ist raumseitig mit einer zementgebundenen Spanplatte, Brandverhalten A2 gemäß EN 13501-1, auszuführen.
DIe Wärmedämmung erfolgt durch eine ca. 100 mm Mineralwolldämmung eingebracht zwischen den Bodenträgern.
Die Isolierung gegen Erdfeuchte ist entsprechend den jeweils aktuell gültigen Normen und Richtlinien (z.B. DIN 18195 / DIN 18533) auszuführen.
Die konkrete Ausführungsart ist im Rahmen der Ausführungsplanung mit dem AG abzustimmen.

Bodenbelag Oberflächen, Farbtöne sind nach Auftragserteilung mit dem AG zu bemustern.

Treppenhausmodul: Im Innenbereich vor den beiden Eingangstüren (EG und OG) is eine bodengleiche Sauberlaufmatte aus wetterfester Gummieinlage + Größe ca.  max. 1,20 x 1,20 m, zu berücksichtigen.

01.02 Wände (Standard ǀ Sanitär ǀ Flur)
Die Wandkonstruktion ist aufgrund der Wiederverwendbarkeit und im Sinne der Nachhaltigkeit mittels Mineralwollelementen auszuführen. Diese sollen mittels Klammern schnell montiert und demontiert werden können, um ein Höchstmaß an Flexibilität zu garantieren.
Das Brandverhalten der Elemente ist mit A2 gem. EN 13501-1 vorgegeben.
Außenliegende Sandwichelemente haben eine Stärke von ca. min. 180 mm, Innenliegende Wände besitzen pro Modul eine Gesamtstärke von ca. min. 80 mm.

Wärmeisolierung: Die Mindestanforderung des aktuell geltenden GEG sind zu erfüllen und nachzuweisen.

Folgender Aufbau der Wände sind für das jeweilige Modul zu beachten:

Standard
ca. 100 mm Sandwich Mineralwollpaneele (WLG041) mit verdecktem Stoß,
Brandverhalten A2 gemäß EN13051-01,
U-Wert 0,41 W/m²K, F30

Sanitär
ca. 180 mm Sandwich Mineralwollpaneele (WLG041) mit verdecktem Stoß,
Brandverhalten A2 gemäß EN13051-01,
U-Wert 0,24 W/m²K, F30

Flur
ca. 80+100 mm Sandwich Mineralwollpaneele (WLG041) mit verdecktem Stoß,
Brandverhalten A2 gemäß EN13051-01,
U-Wert 0,24 W/m²K, F30

R`w = 49 dB bei Aufbau von zwei angrenzenden Wänden

Die Oberflächen außen sind aus Blech, mikroprofiliert,
RAL 7016 (Anthrazitgrau) oder vergleichbar, nicht brennbar,
die Oberflächen innen sind aus glattem Blech,
RAL 9002 (Grauweiß) oder vergleichbar, nicht brennbar

Die Innenwandbeschichtungen sind abwaschbar, scheuerfest und magnetisch.

Hinweis: Die Modulstöße sind im Wandbereich mit dem Material aus dem Wandsystemaufbau zu überdecken und optisch zu kaschieren.

01.02.01 Wände (Treppenhaus)
Aufbau ca.:
2 x 12,5 mm Feuerschutzplatte,
0,2 mm Dampfsperre,
60 mm Mineralwolle in CW/UW 75,
Unterkonstruktion,
100 mm Sandwich Mineralwollepaneele (WLG041) mit verdecktem Stoß, Brandverhalten A2 gemäß EN13051-01

2x 12,5 mm Feuerschutzplatte,
0,2 mm Dampfsperre,
60 mm Mineralwolle in CW/UW 75,
Unterkonstruktion,
0,5 / 8 mm verzinktes Trapezblech F30,

Die Oberflächen außen sind aus Blech, mikroprofiliert,
RAL 7016 (Anthrazit) oder vergleichbar, nicht brennbar,
Die Oberflächen innen sind aus Gipskarton, geschliffen und zweifach gestrichen in Q2 Qualität, nicht brennbar

Die Innenwandbeschichtungen sind abwaschbar, scheuerfest und magnetisch.

Hinweis: Die Modulstöße sind im Wandbereich mit dem Material aus dem Wandsystemaufbau zu überdecken und optisch zu kaschieren.

01.03 Dachkontruktion (Standard ǀ Sanitär ǀ Flur)

Standard- und Flurmodule
ca. 60 mm Sandwich Mineralwollpaneel (WGL041),
verdecktem Stoß, Brandverhalten A2 gemäß EN13051-01,
ca. 40 mm Sandwich PIR-Paneel (WLG028), verdecktem Stoß, Brandverhalten B1 gemäß EN13051-01,
ca. 0,75 mm verzinktes Trapezblech, Sickentiefe 35 mm,
U-Wert 0,28 W/m²K, F30,
Schallabsorberklasse A gemäß DIN EN ISO 116654

Sanitärmodule
ca. 60 mm Sandwich Mineralwollpaneel mit Akustiklochung (WLG041), verdecktem Stoß, Brandverhalten A2 gemäß EN13051-01,
ca. 40 mm Sandwich PIR-Paneel (WLG028), verdecktem Stoß, Brandverhalten B1 gemäß EN13051-01,
ca. 0,75 mm verzinktes Trapezblech, Sickentiefe 35 mm,
Dach 0,28 W/m²K, F30

Die Oberflächen außen sind aus verzinktem Trapezblech,
harte Bedachung gemäß DIN4102-4, nicht brennbar,
Die Oberflächen innen sind aus Blech, RAL 9002 (grauweiß) oder vergleichbar, nicht brennbar.

Die Mindestanforderungen des aktuell geltenden GEG sind zu erfüllen und nachzuweisen.

Wärmedämmung Dach, Außenwand, Boden
Die Verbindungsbereiche (Fugen zwischen den Modulen) der einzelnen Module, sind, falls erforderlich, wärmedämmtechnisch aber auch gegen das Eindringen der Feuchtigkeit und Insekten mit den dafür geeigneten Baustoffen fachgerecht abzudichten und zu verschließen.

Bei der Geschosszwischendecken EG / 1.OG ist die Luftschalldämmung gem. DIN 4109 einzuhalten und nachzuweisen.

Zusätzlicher Aufbau mittels Sekundärdach
Sekundärdach mit stirnseitiger Entwässerung bestehend aus eine wiederverwendbaren externen Holzrahmen mit Blechverkleidung und 80 mm Mineralwolldämmung.

Reduzierung des U-Wertes im Gesamtaufbau (Moduldach+Sekundärdach) auf min. 0,18 W/m²K

01.03.01 Dachkonstruktion (Treppenhaus)
Aufbau ca.:
2x 12,5 mm Feuerschutzplatte,
0,4 mm Dampfsperre,
160 mm Mineralwolle (WLG033),
Dachkonstruktion aus Holz:
15 mm OSB Platte,
0,5 mm Kleber für EPDM Folie,
1,5 mm EPDM, U-Wert 0,20 W/m²K, F30

Oberlfächen außen:
EPDM Folie, schwarz
Harte Bedachung gemäß DIN4102-4, nicht brennbar,
Oberflächen innen:
aus Blech, RAl 9002 (Grauweiß) oder vergleichbar,
nicht brennbar

01.04 Fenster
ca. 1800 mm x 1350 mm Rohbaumaß,
Dreh/Kipp Flügel DIN Rechts und Dreh DIN Links mit Stulp,
Kunststofffenster mit Kunststoffgegenrahmen,
Tilt First System, abschließbare Griffe,
Doppelte VSG-Verglasung,
Alurollladen RAL 7016 (Anthrazitgrau) oder gleichwertig,
mit Hochschiebeschutz,
Gurtbetätigung links,
Abtropfblech über Fenster,
U-Wert 1,3 W/m²*K

Sanitärmodule:
ca. 600 mm x 450 mm Rohbaumaß,
Sanitärkippfenster,
Folierte (blickdichte Milchglasfolie) Dreifachverglasung VSG,
Kunststofffenster mit Kunststoffgegenrahmen,
Abtropfblech über Fenster (Standardmodule),
U-Wert 1,3 W/m²*K

Im Erdgeschoss ist zu beachten, dass alle Fenster / Glasausschnitte zusätzlich foliert (blickdichte Milchglasfolie) auszusatten sind.
Bemusterung und Festlegung erfolgt mit AG.
Im Obergeschoss ist keine Folierung zu berücksichtigen.

Treppenhausmodul:
Fenster zur Entrauchung mit manueller Betätigung vorzusehen

Oberflächen der Rahmen außen PVC foliert in
RAL 7016 (Anhrazitgrau) oder gleichwertig,
Oberflächen der Rahmen innen PVC weiß

Innenfensterbänke, Sturz und Laibungen:
Fensterseitig verbaute Vorsatzschale aus HPL mit aufgesetzter Systemfensterbank auf Holzwerkstoffbasis.
Kabelverlauf innerhalb der Systemfensterbank, Verlauf sonstiger Leistungen und Rohre hinter der HPL-Bekleidung.

01.05 Außentüren
EG und OG Treppenhaus-Modul:
ca. 1458 x 2410 mm Rohbaumaß,
Einflüglige Aluminiumseingangstür,
Öffnung DIN Links,
2x 8 mm VSG-Verglasung,
E-Öffner 10-24V AC/DC mit Entriegelungshebel,
3 Türbänder,
Türschließer Newton oder gleichwertig,
Mechanische Rastfeststellung für Gleitschiene,
mit Drücker, Knauf, Griffrohr und Panikstange konfigurierbar

Panikverriegelung nach DIN 179,
Oberflächen innen und außen beschichtet mit,
RAL 7016 (Anthrazitgrau) oder gleichwertig

01.05.01 Fluchttüren
die als 1. oder 2. Rettungsweg dienen sind als einflügelige Metallaußentürelement einschl. der Zarge herzustellen:
Durchgangsbreite:  min. 0,90 m im lichten zwingend
  einzuhalten
Öffnungsrichtung:  nach außen öfffnend, in
  Fluchtrichtung
Obertürschließer:  mit Gleitschiene und Feststeller
Rosettengarnitur Edelstahl: Raumseite: Türdrücker
  Außenseite: Knauf mit
  Fallenfeststellung
  (Tagesentriegelung)
PZ-Vorrichtung:  ja
Panikbeschlag:  raumseitig
Bänder:  gem. dem angebotenen
  Fabrikat bzw. System Aufbau
  des Herstellers
Bodendichtung:  automatisch absenkbar mit
  einseitiger Auslösung einschl.
  Bodenabdeckschiene
Verglasung:  2-fach VSG
U-Wert ges.:  1,7W/m²K
Farbton:  gem. Farbkonzept RAL 7016
  oder gleichwertig
  außen / Innen weiß
Einbauort:  gem. Grundriss

01.06 Innentüren
HPL Innentür,
ca. 1010 x 2125 mm Rohbauamaß,
Türdicke ca. 40 mm,
Türblatt ca. 985 x 2110 mm,
Oberfläche weiß,
Einbohrbänder,
eingebaute Bodenabdichtung absenkbar,
Drückergarnitur mit Profilzylinder

Stahlumfassungszargen 2-schalig,
für gefälzte Türen, Normfalz,
Oberfläche pulverbeschichtet RAL 9002 (Grauweiß) oder gleichwertig, ohne Bodeneinstand,
Bandaufnahmen für Bänder,
mit Vorrichtung für OTS und Wanddickenausgleich

01.09 Innenliegende Treppenanlage
Geschosshöhe EG / 1.OG: ca. 2,80 m, siehe Schnitt B-B
Breite je Treppenlauf:  > 1,20 m
Laufbreite zwischen
Stufenmaterial Setz- und
Trittstufen:  nach Wahl AG
Stärke der Stufen:  gem. statischer Erfordernis  (AN)
Steigungshöhe:  ca. max. 18 cm
Auftritt:  ca. mind. 29 cm, mit Setzstufen
Bereich zwischen den
Auftritten, Stufen- und
Podestbelag:  ist zwingend zu schließen,
  Unfallgefahr (Setzstufen) wie
  vor beschrieben, sh. unter
  Bodenbelag R10
Sockelhöhe:  ca. mind. 6 cm
Unterlaufschutz:  Bereiche unter den Podesten
  und Treppenläufen bis zu einer
  Höhe von ca. 2,0 m
Sicherheitskante,
optisch abgesetzt:  ja, auch als Kantenschutz

Treppenkonstruktion aus Stahl, lackiert in
RAL 7016 (Anthrazitgrau) oder gleichwertig,
Wangen pulverschichtet und Stufen sind pulverbeschichtet und feuerverzinkt herzustellen.

Treppengeländer und einläufigem Handlauf:
Geländerhöhe Handlauf:  ca. min. 100 cm
Pfosten, Ober- und Untergurt: gem. Bieter
Geländefüllung:  gem. Bieter
Querschnitt Rundstab:  gem. statischer Erfordernis
Abstand Rundstäbe:  ca. max. 12 cm
Handläufe:  aus Edelstahl Rundrohr DM
  zwischen ca. 30 und 45 mm
  beidseitig, Führung ohne
  Unterbrechung bei
  Richtungsänderung mittels
  verstellbarer Elemente
Handlaufendstücke:  nach unten

Brüstungsgeländer im 1.OG an der obersten Stelle am Austritt, einschl. Verkleidung der Decken bzw. Bodenaufbauten, sowie in der vorgesetzten "Laubengang"-Modulen mit Anpassung an die Fluchttreppe

Geländer:  wie vor beschrieben
Oberfläche Geländer:  lackiert, einschl. Grundierung
  etc.
Farbton:  gem. Bieter

Hinweis: Dimensionierungen der einzelnen Konstruktionsbauteile der Treppenanlage, gem. statischer Erfordernis. Die Untersicht der Treppenkonstruktion bleibt sichtbar, sodass die Oberfläche aller sichtbaren Treppenbauteile final zu beschichten ist.

01.10 Fassadenverkleidung aus Holz
Die Container sind außen entlang der Nordost- sowie Nordwestfassade mit einer optisch ansprechenden Außenwandbekleidung, witterungsbeständig, aus naturbelassenen Rhombusleisten aus Lärche, Sichtseiten gehobelt und gefast, Dicke ca. min. 14 mm (zumindest Güteklasse 2 DIN 68365, Gebrauchsklasse 0 DIN 68800-1, ohne chemischen Holzschutz, Holzfeuchte max 12 %) als waagrechte Bekleidung, diese auf Abstand verlegt bei einer Fugenbreite von bis ca.  5 mm, zu verkleiden, anhand beiliegender Skizze.
Die Befestigung erfolgt mit verdeckt befestigten Schraubnägeln aus nichtrostendem Stahl, die auf einer Trägerkonstruktion zu fixiren sind.

Im Bereich von Fenstern, Türen und Vordächern ist das Fassadensystem entsprechend anzupassen.

Anpassarbeiten durch Facharbeiter für die Holzlamellen sind vor Ort in dieser Position miteinzukalkulieren.

Die Fassadenverkleidung ist mit dem AG nach der Auftragserteilung zu bemustern und abzustimmen.

02 BESONDERE LEISTUNG

02.01 Vordach über den Zugang "Schmutzwäsche"
Größe Vordach:  ca. 1,20 x 3,0 m
Montage:  am Gebäude, gem. statischer
  Erfordernis
Tragende Konstruktion:  Gem. statischer Erfordernissen
  Stahlrahmenkonstruktion
Eindeckung aus:  Polycarbonat
Entwässerung:  stirnseitig
Farbton Lackierung:  gem. Farbkonzept RAL 7016
  oder gleichwertig
Einbauort:  über der Eingangstür,
  Raum "Schmutzwäsche"
Anzahl Vordächer:  1 Stk

02.02 Ausstattungen
Duschbereiche:
Die Module die als Duschbereich genutzt werden, sind mit dem AG vor Herstellung zu bemustern:
- Ablagemöglichkeit (z.B. Fach) in Duschkabine für Waschzeug + Aufhängmöglichkeit für ein Handtuch
- Bodenabläufe im Duschcontainer
- Duschkabine mit einem "Trocken"-Bereich vor der Dusche, (z.B. wie Umkleidekabinen in Schwimmbädern)
- Duschkabinen sind mit Falt-/Flügel- oder Klapptüren zuversehen, keine Vorhänge
- Duschplätze sind mit fest installierten oder höhenverstellbaren Duschköpfen auszustatten
- Boden gefliest, ca. 60 x 60 cm Feinsteinzeug, matt min. 8 mm, Rutschhemmklasse R10B), Abriebfestigkeit 5,
in Betonoptik (grau) mit Fugen in ähnlichem Farbton, Bodengefälle zur sicheren Entwässerung in Bodenrinnen oder Abläufen
- Wand gefliest (Fliesenhöhe mindestens bis zu einer Höhe von 1,80 m bis 2,10 m) oder Wandverkleidung, die wasserabweisend und leicht zu reinigen ist
- Gute Lüftung (natürlich oder mechanisch), um Feuchtigkeit und Schimmelbildung zu vermeiden
- helle, blendfreie und feuchtigkeitsgeschützte Beleuchtung (mind. IP44)

Küchenbereich:
Der Küchenbereich ist mit dem AG nach Auftragserteilung und vor Herstellung zu bemustern.

Allgemein
- Desinfektionsspender / Eurospender, Wandmontage mit kurzem Armhebel aus Metall und Abtropfschale, Anzahl und Verortung nach Abstimmung mit AG
- Papierhandtuchspender, Format TORK 553000 oder vergleichbar
- während der Bauzeit ist eine Schließanlage durch den AN vorzusehen. Die finale Schließanlage wird bauseits zur Verfügung gestellt und ist vom AN vor der Abnahme einzubauen. Termin wird vom Vertreter AN und dem Verterter AG noch festgelegt.
- Küchen-Modul nur mit benötigten Anschlüssen versehen für Waschbecken und Durchlauferhitzer (Spüleinrichtung an Armatur), Spülmaschine, Backofen inkl. Herd, Kühlschrank, Mikrowelle mit Einzelabsicherung sowie Arbeitssteckdosen (2 x2 + 1 x 3 = 7 Steckdosen insgesamt).
Dunstabzugshaube wird über den Schränken angeschlossen, Stromkreis Arbeitssteckdose.

02.03 Endreinigung:
Nach Beendigung aller Ausbauarbeiten im Innenbereich ist das betriebsfertige Modul-Gebäude vor der Schlussabnahme zu reinigen.
Die Reinigung betriftt Boden-, Wand- und Deckenflächen, einschl. sämtlicher Einbau- und Anbauteile (Fenster, Türen, Schalter, Leuchten, Konvektoren, etc.) mit den für die jeweilige Oberfläche geeigneten Mitteln. Die Fenster- und Türreinigung hat beidseitig zu erfolgen (innen und außen). Alle Außenbauteile sind von Verschmutzungen und losen Bestandteilen (z.B. Bohrspäne) zu säubern.

Förmliche Abnahme und Einweisung des Nutzers:
Die Einweisung des Nutzers - vor Abnahme in Bezug auf die gesamten Technischen Anlagen hat zu erfolgen und muss protokolliert werden. Teilnahme an der förmlichen Abnahme der erbrachten Leistung seitens des AN ist erforderlich.

Bestandsunterlagen als Dokumentation:
Alle Dokumentationsunterlagen sind dem AG vor der Abnahme in Papierform in mindestens 2-facher Ausfertigung sowie zusätzlich in digitaler Form als PDF-Datei(en) auf einem Datenträger (USB-Stick) zu übergeben.
Dies betrifft: Statischer Nachweis, Nachweis des Brandschutzes, Schallschutznachweis, Werkplanung, Elektro, Heizung und Sanitär (inkl. aller weiteren relevanten Unterlagen wie: Fachunternehmererklärungen, Bauaufsichtliche Zulassungen, Datenblätter etc.)

Die Planunterlagen welche vom AG freigegeben werden, sind 21 Tage nach Auftragsvergabe beim dem AG vorzulegen:

- Grundrisspläne in Maßstab 1:50
- Schnitte und Ansichten in Maßstab 1:50
- Pläne der Stahlbauteile (Treppen, Vordächer, etc)
in Maßtab 1:50

Technische Dokumentationsunterlagen umfassen die Fachunternehmererklärung der technischen Gewerke, die Inbetriebnahmeprotokolle Elektro und sonstige technischen Unterlagen.

Ausführliche, schriftliche und bebilderte Gebrauchsanleitung für den Ab- und Wiederaufbau im Versetzungsfall, sowie das geführte Protokoll der Einweisung des Nutzers und die Reinigungshinweise

*Hinweis: Funktionale Baubeschreibung "HLS"*
Die Erschließung der Containeranlage erfolgt über eine vom AG verlegte Trinkwasser- und Schmutzwasserleitung bis direkt an einen zentralen Übergabepunkt vor den Containern.
Der Übergabepunkt der Trinkwasser- und Schmutzwasserleitung ist 0,5 m über dem Erdreich.
Von dort erfolgt die Verrohrung zu den einzeln Container durch den AN. Eine Rohrbegleitheizung ist vorzusehen.
Der Übergabepunkt ist mit dem AG im Vorfeld abzustimmen.

Die Entwässerung ist mit dem EWL Landau abzsutimmen.
Regen- und Abwasserentsorgung erfolgt über den EWL Landau.

HEIZUNGSTECHNISCHE ANLAGEN

Allgemein
Die Heizungsanlagen- Verordnung ist zu beachten.
Die Neuinstallationen von Heizung/Sanitär der Modulanlage sollen in abgehängten Decken und in den vorgefertigten Wandsystemen verlegt werden.
DIe Heizlastberechnung, die Heizflächenauslegung nach DIN EN 12831-1 und die Schalldruckdaten für eine regenerative Wärmeerzeugung ist dem AG zur  Ausführungsplanung zu überergeben.

Folgende Raumtemperaturen sollen eingehalten werden:
- Büro- und Aufenthaltsräume 21 °C
- Toilettenräume 21 °C
- Wasch- und Duschräume 24 °C
- Umkleideräume 21 °C
- Lager- und Nebenräume 15 °C

Wärme- und Kälteversorgung
Die Beheizung und Kühlung des Erdgeschosses ist mittels elektrischen Konvektoren und im Obergeschoss mittels Klima-Split-Wärmepumpen mit Funktion Heizen/Kühlen herzustellen.

Raumheizkörper, Klimasplit-Wärmepumpen
Die Innengeräte der Klimasplit-Wärmepumpen dürfen einen Schallleistungspegel von 35 dB(A) nicht überschreiten. Die Ableitung von eventuell anfallendem Kondensat muss gewährleistet werden.
Es dürfen keine leicht entflammbare Kältemittel zum Einsatz kommen. Die Innengeräte sollen mit den Funktionen Heizen und Kühlen ausgestattet werden.
Die Heizkörper sind wandhängend auszuführen.

SANITÄRTECHNISCHE ANLAGEN

Wasserversorgung:
Jeder wasserführende Container erhält stirnseitig einen seperaten Trink- und Abwasseranschluss. Für die Trinkwasserinstallation sind Kunststoffrohre und für die Abwasserführung PP-Kunststoffrohre gemäß der geltenden Normen einzusetzen.

Allgemein
Alle endständigen Leitungen (Trinkwasser warm und kalt) sind mit einer Spüleinrichtung zu versehen entweder über eine Armatur oder über eine Spüleinrichtung (z. B. Geberit, Viega oder gleichwertig)
- alle Trinkwasseranlagen werden im Warmwasserbereich TWW mit 60 - 63 °C betrieben inkl. der Toleranz für die Zirkulation TWZ mit 5 K.
- Auslegung der Duschzeit min. 6 Minuten
- Auslegung der Duschköpfe 8l/min.
- Warmwassererzeugung erfolgt dezentral für die Dusch-, Umkleide- und WC-Räume
- auf Stockwerksebene wird die Trinkwasserinstallation durch alle Zapfstellen geschleift (TW), Einzelabsicherung aller Zapfstellen
- pro Sanitärbereich ist eine Wasserzapfstelle für Eimer und zum Anschluss eines Schlauches vorzusehen
- alle Sanitärgegenstände im Bereich WC werden wandhängend eingebaut und mit Sigma 2 oder gleichwertig, Bestätigungsplatten (z. B. Fa. Geberit oder gleichwertiger Art) eingebaut
- alle freistehenden Waschtischbereiche werden mit GIS-Modulen (z. B. Fa. Geberit oder gleichwertiger Art) aufgebaut
- In Wasch- und Toilettenräumen, in denen kein Ausgussbecken installiert ist, wird an der Waschtischen oder Waschrinnen ein Kombieckventil (für Reinigungskräfte, nur TW) montiert. Das Kombieckventil ist so in die Trinkwasserinstallation einzubinden (durchschleifen), dass keine Stagnation entsteht.
- Abstände bei der Rohrinstallation einhalten zur Vermeidung von Temperaturübertragung,
- Herstellen einer durchgängigen, vollständigen Dämmung in allen Schächten und Installationswänden gemäß GEG,
- Trinkwasserleitungen werden aufgrund der notwendigen Errreichbarkeit nicht in einem Bodensystem integiert,
- In allen Nassbereichen ist je Raum ein Bodenablauf DN 100 mit Geruchsverschluss vorzusehen,
- für die Trinkwasserbeprobung müssen je nach hydraulischer Verteilung und Aufbau der Trinkwasseranlage an verschiedenen Stellen Probenahmeventile eingebaut werden,
- eingebaut werden exemplarisch folgende Probenahmeventile (dies ist nur ein Beispiel, die Anzahl der PN hängt von der Trinkwasseranlage ab):
1. ein PN wird je nach Anzahl der Trinkwasserstränge pro Geschoss eingebaut, an der hydraulisch ungünstigsten Stelle (weit entfernteste Stelle), jeweils im TW (Trinkwasser kalt) und TWW (Trinkwasser warm), unterhalb einer Waschtischanlage (Höhe WT - 850 mm)
2. ein PN in der Nähe von einer Duschanlage, jeweils im TW (Tirnkwasser kalt) und TWW (Trinkwasser warm), unterhalb einer Waschtischanlage (Höhe WT - 850 mm)

Entwässerung
Die Dachentwässerung ist vom Auftragnehmer auszuführen und erfolgt über Regenfallrohre, welche in den Stützen der Container verlaufen.
Sekündardach mit stirnseitiger Entwässerung bestehend aus einem wiederverwendbaren externen Holzrahmen mit Blechverkleidung und 80 mm Mineralwolldämmung.
Die Entwässerung Schmutzwasser ist vom AN in der gesamten Modulanlage auszuführen. Das Schmutzwasser ist an die vom AG hergestellte Einleitstelle an die Grundleitung anzuschließen.
Die Schmutzwasserentwässerung ist gemäß den gültigen Normen und Vorschriften auszuführen.
Der AN hat dem AG einen Spartenplan (Strom, Wasser, Abwasser, Niederschlagswasser, Netzwerkleitungen) vorzulegen und die Positionen der Anschlusspunkte abzustimmen.

Abwasserinstallation
Auf Rückstauebene (=10 cm über Straßenniveau) achten, bei allen Bodenabläufen im Erdgeschoss muss der Wasserspiegel im Geruchsverschluss oberhalb der Rückstauebene liegen. EInhaltung des Wasserhaushaltsgesetzes (WHG)

Schmutzwasser
Das Schmutzwasser aus den Einrichtungsgegenständen der WC-Bereiche, Duschräume und dem Küchenbereich, ist über Anschluss- und Fallleitungen abzuleiten.
Alle Schmutzwasserfallleitungen sind über Dach zu entlüften und erhalten am tiefesten Punkt eine Reinigungsöffnung, entsprechend den DIN-Vorschriften.
Das Abwasser-Rohrsystem ist aus SML-Rohren herzustellen.
Wand- und Deckendurchführungen, sofern diese als F30 Bauteile deklariert sind, erhalten Brandschutzmanschetten R30.
Zusätzlich soll bei den Trockenschränken ein Wasserablauf mit Schlauchanschluss 1/4" vorgesehen werden.

Regenwasser
Die Ableitung erfolgt mittels Sammelleitung zum Übergabepunkt des AG und wird entsprechend in einen Kanal eingeleitet.
Das Niederschlagswasser der befestigten Fläche wird breitflächig in der Grünanlage auf der Westseite des Grundstückes zur Versicherung gebracht.

Trinkwasser
Für die Trinkwasserversorgung wird eine Trinkwasser-Rohrleitung DA 32 PEHD bis zum Übergabepunkt vom AG vorgesehen.
Die erdverlegte Trinkwasser-Rohrleitung erfolgt als PE-Xa-Rohr, gedämmt.
Alle neuen Rohrleitungen innerhalb der Containeranlage sind in Edelstahl auszuführen.
Dämmung aller Rohrleitungen nach GEG.
Als Wärmedämmung der Rohrleitungen in abgehängten Decken und Schächten sind alukaschhierte Mineralfasermatten vorzusehen.
Rohrleitungen erhalten zusätzlich eine Blechverkleidung bis zu
2 m Höhe über FFB bzw. in stoßgefährdeten Bereichen.
Wand- und Deckendurchführungen, sofern diese als Brandwände oder Branddecken deklariert sind, erhalten Brandschutzmanschetten bzw. Rohrdurchführungen in R90.
Die gesamte Trinkwasseranlage wird nach den gültigen Normen und Vorschriften sowie den einschlägigen DVGW-Richtlinien ausgeführt.

Wasserhygiene
- Alle Zapfstellen werden mit Armaturen versehen, die über eine 24 h Hygienespülung verfügen und die zentral über eine übergeordnete Steuereinheit betrieben (ausgelöst) werden können.
- Es ist mindestens eine Messstelle für die Netzmessung für die Wasserhygiene vorzusehen, Probenahmeventile sind vorzusehen.
- Die Beprobung der Trinkwasseranlage (Erstbefüllung) erfolgt erst am Hausanschluss. Wenn keine Grenzwertüberschreitungen vorhanden ist, erfolgt die Befüllung des Gebäudes mit anschließender Beprobung innerhalb der Anlage (nur TW - Trinkwasser kalt). Die Beprobung erfolgt durch den AN, das Ergebnis ist der EWL vorzulegen.
Die Kennzeichnung und Beschriftung der Probenahmestellen erfolgt durch den AN.
Aufbau eines Schemas der neuen Trinkwasseranlage ist dem AN vorzulegen.

Sanitärobjekte und Austattung
Alle Sanitärobjekte in weiß, Sanitärkeramik, wandhängend mit Vorwandinstallation.

RAUMLUFTTECHNISCHE ANLAGEN

Fensterlüftung
Alle Umkleide- und innenliegende Räume werden über freie Lüftung mittels Fenster belüftet. Die Belüftung der Sanitärräume erfolgt über Ventilatoren mit Nachlaufrelais zur Entlüftung.
Zusätzlich für eine Zwangslüftung des Schmutzwäscheraum, ist ein Ventilator vorzusehen, da kein Fenster vorhanden ist.

Auslegungsdaten für die Räume
Die Mindesluftwechsel der ASR 5 "Freie Lüftung", sollen für die Räume engehalten werden.

Raumluftreinigung Umkleide
Die Raumluftreinigung der Umkleideräume ist mittels fest installierten Deckengerät zu realisieren.

DOKUMENTATION

Vorgabe Revisionsunterlagen
Die Revisionsunterlagen umfassen folgende Unterlagen:

Bestandspläne der fertiggestellten technischen Anlagen:
- Anlagenschema über alle im Zusammenhang mit der Ausführungsplanung stehenden Anlagenbereiche, weitere Anlagenschemata über in sich abgeschlossene Anlagenbereiche.
- Strangschema mit Eintragungen aller wesentlichen Leistungsdaten
- Grundrisspläne mit Darstellung der technischen Anlagen mit Eintragungen von Material, Dimensionen etc.

Schriftliche Unterlagen
- Zusammenstellung der wichtigsten technischen Daten
- Kopien der vorgeschriebenen Prüf- und Herstellerbescheinigungen
- Protokolle über alle im Rahmen der Arbeiten durchgeführten Messungen, Prüfungen und Einstellungen (Dichtigkeitsprüfungen, Spülprotokolle, Druckprüfungen, Volumenstrommessungen, Hydraulischer Abgleich, Anlagenparameter, Schaltzeiten, Abnahmen, Sachverständigenabnahmen usw.)
- Inbetriebnahmeprotokoll der Armaturen und aller Spüleinichtungen mit allen Spülzeiträumen und Spülintervallen
- Alle für einen sicheren und wirtschaftlichen Betrieb erforderlichen Bedienungs- und Wartungsanleitungen
- Gerätebeschreibung, abgestimmt auf die eingebauten Geräte
- Anlagen- Funktionsbeschreibung mit Hinweisen für eine wirtschaftliche Betriebsführung
- Ersatzteilliste mit Bezugsadressen und Explosionszeichnungen
- Protokolle über die Einweisung des Wartungs- und Bedieungspersonals
- Heizlastberechnung
- Rohrnetzberechnung Heizung, Trinkwasser
- Nachweis Beprobung Trinkwasserleitung
- Nachweis Desinfektion Trinkwasserleitung
- Übergabe der elektrischen Leistung der Container

*Hinweis: Funktionale Baubeschreibung "Elektro"*
Technische Vertragsbedingungen
Vor Ausführung der Elektroarbeiten ist eine Planung in Form von Ausführungsplänen zur Abstimmung der Verläufe der Kabel, Beleuchtung der Anordnung und Anzahl der Steck-, Netzwerkdosen dem AG vorzulegen und abzustimmen.

Vom AN sind folgende Leistungen zu erbringen:
- Das betriebsfertige Verlegen der Kabel und Leitungen,
- Montage und betriebsfertiger Anschluss der Verteilungen,
- Geräte und Leuchten.
Hierzu zählen:
Verschnitt, Dichtungs-, Klemm-, Befestigungs-, Isolier- und Verbindungsmaterialien, sowie alle nicht besonders aufgeführten Materialien, die für ordnungsgemäße Durchführung der Elektroinstallation notwendig sind.

- Die erforderlichen Hilfs- und Nebenarbeiten, wie Aussparungen, Ausschnitte und Bohrungen

Bestands- und Revisionsunterlagen:
3 Satz Ausdrucke in Farbe, sowie 3 Datenträger, einlesbar in Auto-CAD 2013.

- Bescheinigungen
- Errichterbescheinigung
- Fachbauleitererklärung
- Nachweis DIN EN 61439 Teil 2
- Nachweis VDE 0600-600 Teil 2
- Nachweis NS- Richtlinie 2014/35 EU
- Abnahme
- VOB Abnahme
- Pläne: Aufbauzeichnungen, Schemen, Kabelanlage GHV zu den Container-Verteiler

Die Zeichnungen sind mit allen technischen und funktionellen Angaben zu versehen und erfassen den Endzustand der ausgeführten Anlagen.
Es sind nur deutsche Bezeichnungen zu verwenden.
In den Zeichnungen sind nur genormte Symbole zu verwenden.

Die Unterlagen sind vollständig zwei Wochen vor Abnahme vorzulegen.

Blitzschutz- und Erdungsanlagen:
Blitzschutzanlage Klasse III wird bauseits erbracht. Die Anforderungen zur Anbringung am Modulbau sind durch den AN zu definieren.

Erdungsanlage und Potentialausgleich:
Mit allen erforderlichen Verbindungsschellen, Mitteln, Leitungen Potentialausgleichsschienen, Kleineisenteilen einschl. Mess- und Prüfprotokoll nach VDE 0190 und VDE 0701, welches nach Fertigstellung durchzuführen und zu dokumentieren ist.

Die Erdungsanlage muss den gültigen VDEW-Richtlinien entsprechen und für die Schutzmaßnahme FI gemäß VDE 0100 geeignet sein.

Normen:
Für die Planung und Ausführung der Anlage sind nachfolgende Bestimmungen bzw. Leitlinien in ihrer neuesten Fassung zu beachten:
DIN VDE 0151
Werkstoffe und Mindestmaße von Erdern bezüglich Korrosion DIN EN 62305-1 (VDE 0185-05 Teil 1)
Blitzschutz Teil 1: Allgemeiner Grundsätze DIN EN 62305-2 (VDE 0185-05 Teil 2)
Blitzschutz Teil 2: Risiko-Management DIN EN 62305-3 (VDE 0185-05 Teil 3)
Blitzschutz Teil 3: Schutz von baulichen Anlagen und Menschen DIN EN 62305-4 (VDE 0185-05 Teil 4)
Blitzschutz Teil 4: Elektrische und elektronische Systeme in den baulichen Anlagen DIN 18 384

Eingangs- u. Steigungsleitungen:
Anschluss über 400V/32A CEE-Steckdose am Containerrahmen,
Ableitung über 400V/32A CEE-Steckkupplung am Containerrahmen,
max. Module die verbunden werden können nach Angabe des AN.

Niederspannungsinstallationen
Hauseinführung erfolgen bauseits im "Lager/Magazin"-Raum im OG.
Starkstromzuleitung, LWL-Kabel, Telefonzuleitung werden ebenfalls stirnseitig (Richtung Grünbereich) in den "Lager/Magazin"-Raum ins Gebäude eingeführt.
Ab diesem Punkt wird die allgemeine Stromversorgung (Abgang für die Container Zuleitung, Aufteilung und Parallel Anschlüsse nach Leistungsbedarf) innerhalb des Gebäudes an den AN übergeben.
Jedes Modul erhält eine eigene Unterverteilung. Diese wurden in den Skizzen nich eingezeichnet. DIe Unterverteiler sind an einer geeigneten Stelle durch den AN vorzusehen.

Alle Melde-, Verriegelungs-, Störmelde- und Messleitungen sind auf Klemmen aufzulegen. Die Anschlüsse der zu- und abgehenden Kabel und Leitungen an den Container-Verteiler unter Hinzulieferung und Montage des Klein-, Isolier- und Befestigungsmaterial; das Absetzen, Einführen und Befestigen der Kabel, das Abisolieren der Adern, wo erforderlich Kabelschuhe oder Quetschaderhülsen ist mit einzukalkulieren.
Jede Verteilung muss eine Verteilernummer erhalten.
Diese ist außen, sichtbar anzubringen und in den Bestandsplan einzutragen. Alle Verteilungen sind in die Erdungsanlage, in den Potentialausgleich des Gebäudes einzubinden.
Pürfung GHV und UVs nach DIN EN 61439 Teil 2, VDE 0600-600 Teil 2 und NS- Richtlinie 2014/35 EU

Verlegesysteme, Brandschottungen:
Die Ansammlungen von Leitungen sind mit Befestigungsmaterial zusammenzufassen. Die aktuelle MLAR ist einzuhalten und sämtliche Kabelverlegungen durch Wände der Anforderungsklasse F30,  und Decken (im Bereich des mit Kabelbrandabschottungen der Feuerwiderstandsklasse S30 nach DIN 4102, Teil 9 für die neue Verkabelung) auzuführen.
Notwendige Bohrungen bis ca. Durchmesser= 35 mm sind mit in die Einheitspreise einzurechnen.

Kabel, Leitungen, Anschlüsse:
Die Installation erfolgt mit Kabel, Adernzahl nach Erfordernis laut VDE 0100 Teil 520, Querschnitt nach VDE 0100 Teil 430. Die vorgesehenen Querschnitte sind auf Belastung und Spannungsfall zu überprüfen. Für die AP-Montage ist
grundsätzlich NYCWY, NYY, NYCY oder NYM zu verwenden.  Die Verlegung der Leitungen hat nur senkrecht oder waagerecht zu erfolgen. Kabel im Außenbereich sind entsprechend witterungsbeständig und UV- beständig auszuführen.

Überspannungsschutz:
Überspannungsschutz Typ I und II. Getrennte RCD-Gruppen für Beleuchtungs- und Steckdosenstromkreise. Separat Fehlerstromschutzschalter RCD und Sicherungsautomaten für Netzwerkverteiler.

Kabelkanalführung mit Steck- Netzwerkdosen:
Die Montage der Steck- und Netzwerkdosen, hat in einem Brüstungskanal zu erfolgen, die Position ergibt sich aus den beigefügten Übersichtsplänen "Elektro".

Brüstungskanäle nur in den Räumen:
01.04
01.03.01
01.02.01
01.05.01
01.06.01

Steckdosen allgemein:
Die Steckdosen sind nach den aktuellen Normen zu installieren und in Betrieb zu nehmen einschl. der Prüfung. Stromkreise sind nach Aufenthaltsbereichen und Fluren aufzuteilen.
Die Steckdosen sind nach dem beiliegenden Raumplan bzw. der unten aufgeführten Auflistung zu installieren.
Alle Steckdosen sind mit dem integriertem Berührungsschutz sowie Beschriftungsfeld auszustatten.

Netzwerkdosen:
Die Netzwerkdosen sind gemäß aktuellen Normen (z. B. DIN VDE, ISO/IEC 11801) so zu planen, zu installieren und zu kennzeichnen, dass eine stabile, störungsarme und sichere Netzinfrastruktur gewährleistet ist. Anzahl der Netzwerkdosen pro Raum sind gem. Auflistung weiter unten bzw. gem. dem Raumplan vorzusehen und zu berücksichtigen.
Die Verlegung erfolgt in systemunabhängigen, Twisted Pair-Installationen je nach Anforderung, inklusive passende Verdrillung und Mindestquerschnitten. Die Verbindungs- und Patch-Fächer müssen sauber dokumentiert, farblich gekennzeichnet und zentral in der Gebäudeverteilung eingeordnet werden, mit klarer Drahtführung, Kabelführung und Schutz gegen Beschädigung.
Die Installation erfolgt ausschließlich durch eine qualifizierte Elektro-/- Netzwerkfachkraft, inkl. Dichtheit, Potentialausgleich, Schutzerdung, Abdeckung der Dosen sowie Prüfung und Dokumentation mit geeigneten Messgeräten.

Hinweis:
Die Anordnung und Anzahl der jeweiligen Steckdosen in den einzelnenn Räumen sind gem. den aktuellen Planungen vorzusehen und zu berücksichtigen.

Geräte:
Standardprogramm: Gira System 55 reinweiß glänzend oder gleichwertig.
Sämtliche Geräte wie Schalter, Steckdosen, Leuchten etc. sind anzuschließen und in Betrieb zu nehmen.
Die Beschriftung ist vom AN in den Einheitspreisen aller Geräte einzurechnen.
Bei Ansammlungen unter- oder nebeneinander sind Kombinationsplatten bis zu 5 Geräten einzukalkulieren. Sämtliche Geräte (Schalter, Steckdosen, Anschlussdosen etc. ) sind mit einer dauerhaften Beschriftung (z.B. mit P-Touch) entsprechend der zugehörigen Absicherung im Unterverteiler
zu kennzeichnen.

Rauchmelder:
Es sind Rauchwarnmelder gemäß DIN 14676 zu planen, zu installieren und in Betrieb zu nehmen. Geltungsbereich umfasst alle relevanten Räume (Aufenthaltsräume, Flure, Treppenhaus, Sanitärräume, Technikräume, Küche, Lager, Wäsche).
Die Norm- und Brandschutzvorgaben der DIN 14676, sowie lokales Baurecht sind maßgeblich. Lieferung und Montage der Rauchwarnmelder inkl. benötigtes Zubehör, Verstärkung in den Decken, wenn diese erforderlich sind, erfolgen fachgerecht.
Eine Funkvernetzung ist dabei notwendig. Die Inbetriebnahme umfasst Funktionsprüfungen, Alarmtests und eine Installations-/Inbetriebnahme-Dokumentation.

Leuchten:
Alle angebotenen Leuchten müssen nach DIN VDE 0710 bzw. DIN VDE 0711 (entsprechend EN 60 598) geprüft sein und
das VDE-Zeichen tragen. Dabei müssen auch Leuchten mit Erstzulassungen durch andere Prüfstellen mit deren Prüfzeichen von der VDE- Prüfstelle im Rahmen des CCA-Verfahrens nachträglich mit Vergabe des VDE-Zeichens genehmigt sein.
Alle Leuchten sind mit Anschlussklemmen zu liefern. Gemäß dem Gesetz über Funkentstörung müssen alle Leuchten das
Funkschutzzeichen nach VDE 0875 tragen. Im Gebäude ist die Lichtfarbe 840 (4000 K) im Außenbereich die Lichtfarbe 830 (3000 K) zu verwenden, wenn nicht anders beschrieben. Es sind ausschließlich Leuchten in LED- Technik zu verwenden.
In den Nasszellen und Sozialräumen sind Leuchten mit der entsprechenden Schutzart zu verwenden.

Innenbeleuchtung: Die gesamte Modulbauanlage wird mit LED-Paneelleuchten nach den aktuellen gültigen Normen ausgestattet.

Außenbeleuchtung: Die Außenbeleuchtung vor jedem Eingang ist zu berücksichtigen. Diese sollen über Bewegunsgmelder in unmittelbarer Nähe ein- und ausgeschaltet werden können. Bei allen Leitungen, die in das Gebäude geführt werden, ist der Blitzschutz, wenn notwendig mit entsprechenden Schutzgeräten zu berücksichtigen.
Art der Leuchten sind nach Wahl des Bieters zum Einsatz im Außenbereich und für die Art der Nutzung geeignete LED-Leuchten und der passenden Lux-Anzahl (Fluchtweg) mit Bewegungsmeldern vorzusehen.

Montageplanung AN:
- Erstellung Montageplanung, Lieferung 3 Wochen nach Auftragserteilung.
- Lieferung Liste: Verteilungen, Geräte, Leuchten, inkl. Datenblätter zwecks Freigabe durch AG

Funktional- Beschreibung Container S-W-Bereich, Elektro

ERDGESCHOSS

00.01 Treppenhaus:
- 1x Beleuchtung
- 1x Wandbeleuchtung
- 1x Präsenzmelder
- 1x Putzsteckdose
- 1x Steckdose für Elektro-Konvektor
- 1x Außenbeleuchtung vor der Tür mit Präsenzmelder

00.02 Flur 01:
- 1x Beleuchtung
- 1x Präsenzmelder
- 1x Steckdose für Elektro-Konvektor

00.02.01 + 02 WC D + H:
- 1x Beleuchtung
- 1x Ventilator
- 1x Präsenzmelder
- 1x Versorgung, Anschlüsse HLSK
- 1x Steckdose für Durchlauferhitzer

00.03 Schmutzwäsche:
- 1x Beleuchtung
- 1x Ventilator
- 1x Präsenzmelder
- 1x Außenbeleuchtung vor der Tür mit Präsenzmelder
- 1x Putzsteckdose
- 1x Steckdose für Trockenschrank
- 1x Steckdose für Elektro-Konvektor

00.04 Flur/Wäsche -D:
- 1x Beleuchtung
- 1x Fluchtwegleuchte
- 1x Präsenzmelder
- 1x Außenleuchte vor der Tür mit Präsenzmelder
- 1x Putzsteckdose
- 1x Steckdose für Trockenschrank
- 1x Steckdose für Elektro-Konvektor

00.04.01 Weiss - D:
- 1x Beleuchtung
- 1x Präsenzmelder
- 1x Doppel-Steckdose, h= 110 cm
- 1x Putzsteckdose
- 1x Steckdose für Elektro-Konvektor

00.04.02 WC / DU - D:
- 1x Beleuchtung
- 1x Präsenzmelder
- 1x Steckdose für Durchlauferhitzer
- 1x Ventilator
- 1x Steckdose für Elektro-Kovektor
- 1x 400V Anschluss Boiler

00.04.01 Schwarz - D:
- 1x Beleuchtung
- 1x Fluchtwegleuchte
- 1x Präsenzmelder
- 1x Außenbeleuchtung vor der Tür mit Präsenzmelder
- 1x Putzsteckdose
- 1x Steckdose für Elektro-Konvektor

00.05 + 00.08  Schwarz + Weiss - H:
- 1x Beleuchtung
- 1x Fluchtwegleuchte
- 1x Präsenzmelder
- 1x Außenbeleuchtung vor der Tür mit Präsenzmelder
- 1x Putzsteckdose
- 1x Steckdose für Elektro-Konvektor

00.09 Wäsche - H:
- 1x Beleuchtung
- 1x Präsenzmelder
- 1x Steckdose für Elektro-Konvektor
- 2x Steckdose für Trockenschrank
- 1x Außenbeleuchtung vor der Tür mit Präsenzmelder
- 1x Doppel-Steckdose, h= 110 cm

00.06 + 07 Flur 02 + 03:
- 1x Beleuchtung
- 1x Präsenzmelder
- 1x Steckdose für Elektro-Konvektor
- 1x Fluchtwegleuchte

00.06.01 DU H :
- 2x Beleuchtung
- 1x Präsenzmelder
- 2x Steckdose für Durchlauferhitzer
- 1x Ventilator
- 1x Steckdose für Elektro-Konvektor
- 1x 400V Anschluss Boiler

00.07.01 WC - H:

- 2x Beleuchtung
- 1x Präsenzmelder
- 2x Steckdose Durchlauferhitzer
- 1x Ventialtor
- 1x Steckdose für Elektro-Konvektor

OBERGESCHOSS

01.01 Treppenhaus:
- 1x Beleuchtung
- 1x Wandbeleuchtung
- 1x Präsenzmelder
- 1x Außenbeleuchtung vor der Tür mit Präsenzmelder
- 1x Fluchtwegleuchte

01.02 + 03 + 05 + 06 Flur 05, 04, 06 u. 07:
- 1x Beleuchtung
- 1x Präsenzmelder
- 1x Putzsteckdose
- 1x Fluchtwegleuchte in den Räumen 01.02 und 05

01.02.01 + 01.03.01 + 01.04 + 01.05.01 +  Büro, Besprechung:
- 2x Beleuchtung
- 1x Lichtschalter
- 1x Putzsteckdose
- 1 PC Arbeitsplatz  pro Arbeitsplatz
- 2x Netzwerkanschlüsse
- 1x Doppelsteckdose

01.06.01 Lager / Magazin:
- 2x Beleuchtung
- 1x Lichtschalter
- 1x Putzsteckdose
- 4x Netzwerkaschlüsse
- 2x Doppelsteckdose
- 1x Steckdose für Netzwerkschrank
- 1x Netzwerkschrank mit Leerrohr (Innenfläche Glatt, durchgehend, Biegeradius einhalten für LWL) für LWL zum zentralen
Anschlusspunkt
- 1x Hauptverteiler

01.07 Pause / Aufenthalt:
- 6x Beleuchtung
- 1x Präsenzmelder
- 1x Putzsteckdose
- 2x Netzwerkanschlüsse
- 1x Dreifachsteckdose

01.08 Küche:
Anschlüsse in Abstimmung mit AG vorsehen!
- 2x Beleuchtung
- 1x Präsenzmelder
- 1x Versorgung Anschlüsse Waschbecken
- 1x Steckdose Durchlauferhitzer mit Einzelabsicherung
- 1x Steckdose Spülmaschine mit Einzelabsicherung
- 1x Herdanschluss 400V mit Einzelabsicherung
- 1x Steckdose Kühlschrank mit Einzelabsicherung
- 1x Steckdose Mikrowelle mit Einzelabsicherung
- Arbeitssteckdosen mit Einzelabsicherung
2x Doppel-Steckdose und 2x Dreifach-Steckdose

01.09 Abstellraum:
- 1x Beleuchtung
- 1x Präsenzmelder
- 1x Doppelsteckdose
- 1x Putzsteckdose
- 2 x Netzwerkanschlüsse

Schalter- und Steckdosenprogramm
Alle Abdeckungen sind bruchsicher und mit einem Beschriftungsfeld herzustellen.

Gebäudehauptverteilung:
Hauptverteilung, Aufstellort: "Lager/Magazin"-Raum.
DIe Kabel werden vom Verteiler hinter den Deckenblenden und Eckblenden geführt. Die Hohlräume werden mit loser Mineralwolle (Schmelzpunkt > 1.000 Grad Celsius) ausgestopft.

Unterverteilung:
- In jedem einzelnen Modul sind Unterverteilungen vorzusehen.
VDE0100 konform
- Unterverteilungen in Duschbereichen mit entsprechender Schutzart
- Unterverteilungen müssen abschließbar sein
- Unterverteilungen mit Fehlerstrom (FI)- Schutzschalter oder Kombination (FILS) Fehlerstrom- Leistungsschutzschalter
- Stromkreis Steckdose, 1-polig: 16 AB Leistungsschutzschalter (LS)
- Stromkreis Licht, 1-polig: 10 AB Leistungsschutzschalter (LS)

Verlegesysteme:
- PVC- Brüstungskanal nur in den Räumen 01.04 + 01.03.01 + 01.02.01 + 01.05.01 + 01.06.01
- PVC-Brüstungskanal mit Trennsteg, fensterseitig bei Standardfenstern (außer in 01.04 hier ist dies nicht erfoderlich, siehe Übersichtsplan Elektro) in allen Containern durchgängig verlegt, zwei Durchführungen pro Container im Eckbereich als Verbindung zwischen den Containern
- Kanalgröße 68/170 mm bzw. 70/170 mm, Fabrikat Tehalit, Typ BRN bzw. BRN 65, Farbe Weiß oder gleichwertig
- Kabelsteigeleiter einschließlich BBS-Schellen inkl. Stahlblechprofil zur Kaschierung der Kabelsteigeleiter
- CEE-Eingangsstecker/Ausgangskupplung, 32 A/400 V, mit festinstalliertem Kabel, Kabel werden nicht sichtbar über eine durch die Attikablende verdeckte Trasse montiert.
- Leitungsführungssysteme im Außenbereich müssen UV-beständig ausgeführt werden.

Kabel, Leitungen und Zubehör:
Stromversorgungskabel, Telefon, EDV, ELA werden bis zum neuen Modulgebäude, im Bereich des "Lager/Magazin"-Raums eingeführt. Das ist der Übergabepunkt an den AN zur weiteren Verkabelung im Gebäude. Für die Einführung ins Gebäude sind 2 flexible Leerrohre min. DN 100 herzustellen, Starkstrom und Schwachstrom separat.
Im Rahmen der Ausführungsplanung ist die genaue Position mit dem AG abszustimmen.

Die Leitungsführung im Gebäude erfolgt in den dafür vorgesehenen Installationsebenen in der Vorsatzschale bzw. der Systemfensterbank. Trassen sind durch den AN sauber zu planen und zu verlegen. Die Aufputzverlegung von Kabeln und Leitungen ist zu vermeiden bzw. mit dem AG abzustimmen. Ecken und Übergänge der Brüstungskanäle sind mit entsprechenden Formstücken auszuführen.
Erforderlicher baulicher Brandschutz ist zu berücksichtigen.

Alle Leitungen und Kabel müssen das VDE-Zeichen besitzen. Alle Leitungen innerhalb der Container sind halogenfrei HSLH-J.
Alle Leitungen außerhalb der Container sind UV-beständig.

Erforderliche Anschlussleistung ist durch den AN entsprechend zu der beschriebenen Anlage, dem AG zu bennen, damit die Vorleistung der Erdungsanlage vor Ausführungsbeginn hergestellt werden kann.

Geräte:
Anschlüsse und Inbetriebnahme:
- Büro- Nebenräume und Flure:
Elektro-Konvektoren wandhängend, 2,0 kW, Fabrikat Stiebel Eltron oder gleichwertig im Erdgeschoss.
- Technik- und Sanitärräume:
Elektro-Schnellheizer, wandhängend, 2,0 kW mit Elektro-Frostwächter 0,5 kW, wandhängend, Fabrikat Stiebel Eltron oder gleichwertig.
- Belüftung Sanitärräume:
Ventilatoren mit Nachlaufrelais zur Entlüftung
- Klimatisierung:
Klimageräte zur Festmontage, Wand oder Decke, Zentrales Außengerät, Anzahl und Leistung nach Auslgung AN, Innengerät sind nicht im Elektro-Übersichtsplan aufegführt, Positionierung erfolgt durch den AN. Außengerät ist exemplarisch eingezeichnet im Laubengang, Positionierung erfolgt durch den AN. Die Versorgung erfolgt durch die Hauptverteilung im Lager 01.06.01, Einsatzort: Büros, Aufenthaltsräume
- Durchlauferhitzer (Spüleinrichtung an Armatur)3,0 kW als Untertisch-Gerät, mit Einhebel-Mischbatterie
- 5 l Speicher oder Untertisch 5l, 2KW
- Elektro-Standspeicher
- Durchlauferhitzer (Spüleinrichtung an Armatur) 3,0 kW als Untertisch-Gerät
- E-Anschlüsse aus H07RN-F 5G6, einerseits mit CEE-Kupplung 5 x 32 A, andererseits mit Festanschluss in der Unterverteilung.

Beleuchtung:
- Gemäß den Anforderungen der ASR (Arbeitsstättenrichtlinie) und DIN EN 12464-1
- Mit entsprechender Schutzart.
- Büros mit Bildschirmarbeitsplatz unterstützende Anbauleuchten
- Beleuchtung Sanitärräume:
Typenabhängige Ausstattung mit LED-Panel in Anbaurahmen,
und/oder Prismenwannenleuchte,
und/oder LED-Downlights,
und/oder Feuchtraum-Wannenleuchte.

Sicherheitsbeleuchtung:
inkl. Sicherheitsbeleuchtung gemäß DIN EN 1838 und DIN EN 60598-2-22.

Alle Rettungszeichen müssen beleuchtet oder hinterleuchtet sein und sich in einer Höhe von mindestens 2,0 m, um die Erkennbarkeit zu gewährleisten.

**001.10 Lieferung und Montage der v. g. zweistöckigen Containeranlage**
Lieferung und Montage der v. g. Containeranlage gemäß vorgenannter Beschreibung und Grundrissplan inkl.
- Vorbereitung, Material, Baustelleneinrichtung
- Montage bis Containeraußenkante (Innenverkleidung, Dachabdichtung, CEE Kopplungskabel)
- Niveau-Ausgleich mit bewehrten Betonplatten, bzw. Höhenausgleichsmaterial (max. Höhenunterschied 15 cm auf bauseitig ebener und tragfähiger Standfläche)
- Kran bis 50 to, stellen und entladen
- besenreine Übergabe an den AG

Bauseits erstellte Arbeiten bzw. Vorbereitungen:

- waagrechte, ebene Stellfläche
- Baustrom
- Zufahrtsmöglichkeit für LKW mit Sattelauflieger und Kranfahrzeug
- Herstellen der Elektro- und Sanitäranschlüsse
- Wasser- und Kanalvorbereitung (Zu- und Abwasserversorgung), Übergabepunkt 0,5 m über Erdreich
- Stromzufuhr für Container bereitstellen und anschließen
- Vorbereitung und Anschluss der Container-Erdung
Menge: 1,000 Stk

**001.20 Kauf der v. g. zweistöckigen Containeranlage**
Kauf der vorbeschriebenen Zweistöckigen Containeranlage inkl. aller genannten Austattungs- und Zusatzausführungen.
Menge: 1,000 Stk

**001.30 Erstellung einer geprüften Objektstatik**
Erstellung einer geprüften Objektstatik zu der v. g.  Containeranlage.
Menge: 1,000 Stk

**001.40 Erstellung eines Wärmeschutznachweises gemäß GEG (Standzeit bis 60 Mt)**
Erstellung eines Wärmeschutznachweises gemäß GEG (Standzeit bis 60 Mt), zu der v. g. Containeranlage.
Menge: 1,000 Stk
